# Sanierung Forsthaus Woblitz
Angebotsaufforderung (GAEB DA XML 3.3, DA83)
Projekt: P24002
Währung: EUR
Erstellt mit: GXML Toolbox V3.3 R20220330, ORCA AVA 27 27.00.00, 15.06.2026

## Angaben zur Baustelle Forstwohnhaus Woblitz
VORBEMERKUNG ZUR AUSSCHREIBUNG

Bauvorhaben: Sanierung und Umbau Forsthaus Woblitz mit Nutzungsänderung zum Wohnhaus

Bauort: An der Woblitz 2, 16798 Fürstenberg/Havel, Ortsteil Himmelpfort

1. Lage und Erschließung des Bauvorhabens
Das Bauvorhaben befindet sich im Außenbereich der Stadt Fürstenberg/Havel im Ortsteil Himmelpfort, auf dem Grundstück An der Woblitz 2, 16798 Fürstenberg/Havel. Das Gebäude ist als ehemaliges Forsthaus in unmittelbarer Nähe zum Ufer der Großen Woblitz gelegen, eingebettet in ein weitläufiges Waldgebiet mit naturnahem Umfeld.

Die Liegenschaft ist über öffentliche Straßen bis zum Ortskern Himmelpfort erreichbar. Die letzte Wegstrecke erfolgt über eine befestigte Forststraße, die ausschließlich für den Baustellenverkehr genutzt werden kann. Es handelt sich dabei um eine eingeschränkt befahrbare Zufahrt durch das Waldgebiet, auf die bei der Planung der Baustellenlogistik besondere Rücksicht zu nehmen ist. Die Transportwege sind mit dem Bauherrn bzw. der örtlichen Bauleitung abzustimmen.

Es ist zu beachten, dass das Grundstück abgelegen liegt, keine direkte Anbindung an das öffentliche Verkehrsnetz hat und witterungsbedingte Einschränkungen insbesondere in der Zufahrt möglich sind.

Die Baustellenzufahrt, die Anlieferung und Lagerung von Baumaterialien sowie die Organisation des Baustellenbetriebs sind entsprechend zu planen und mit besonderer Sorgfalt durchzuführen. Die Umgebung ist sensibel - sämtliche Maßnahmen haben unter größtmöglicher Rücksichtnahme auf das bestehende Ökosystem und die angrenzende Vegetation zu erfolgen.

2. Art und Umfang der Baumaßnahme
Die Baumaßnahme umfasst die umfassende Sanierung und Umnutzung eines bestehenden Forsthauses zum Wohnhaus. Das Gebäude befindet sich in einem sanierungsbedürftigen Zustand und soll unter Beibehaltung wesentlicher Bestandteile in ein modernes Wohnhaus umgebaut werden. Hierbei sind sämtliche Ausbaugewerke sowie haustechnische Anlagen vollständig zu erneuern. Die Arbeiten umfassen unter anderem:

Dacharbeiten:
- Abbruch der bestehenden Dacheindeckung inkl. Entsorgung
- komplette Neueindeckung
- Herstellung aller erforderlichen Klempnerarbeiten (Traufen,
Ortgänge, Grate, Kehlen, Dachrinnen, Fallrohre)
- Einbau neuer Dachflächenfenster

Fassadenarbeiten:
- entfernen des Bewuchses aus der Fassade
- Reinigung, Ausbesserung und Instandsetzung des Klinkermauerwerks
- Aufarbeiten der Holzfassade / streichen

Holzbauelemente:
- Rückbau und Neuerrichtung der Vordächer aus Holz
- Ausführung in witterungsbeständigem Konstruktionsholz mit Schutzbehandlung

Innenausbau:
- Austausch aller Innentüren
- Trockenbauarbeiten zur Erstellung neuer Raumstrukturen
- Tapezieren und Streichen sämtlicher Wand- und Deckenflächen
- Ausbau und Neuverlegung der Bodenbeläge
- Neue Fliesenarbeiten Böden, Küche und Sanitärbereichen

Haustechnik (HLS/ELT):
- Komplette Neuinstallation der Heizungs-, Lüftungs- und Sanitäranlagen
- Einbau eines Kombiheizkessels für Pellets inkl. Pufferspeicher
- Neuinstallation der Elektroanlage inkl. Verteilungen, Beleuchtung, Schalter, Steckdosen

Außenanlagen:
- Herrichtung der Freianlagen im unmittelbaren Umfeld
3. Baustelleneinrichtung und besondere Hinweise
- Baustrom und Bauwasser werden vom Auftraggeber bereitgestellt
- Entsorgung nach gesetzlichen Vorgaben
- Berücksichtigung von Natur- und Landschaftsschutz
- Absicherung der Baustelle über die gesamte Bauzeit

4. Allgemeine Hinweise
- Ausführung nach den anerkannten Regeln der Technik
- Gültige Normen, Vorschriften und Richtlinien sind einzuhalten
- Alle Arbeiten sind mit der Bauleitung abzustimmen
- Terminpläne und Fristen sind verbindlich
- Koordination mit anderen Gewerken ist sicherzustellen

## Technische Vorbemerkungen und besondere Hinweise
Technische Vorbemerkungen und besondere Hinweise

Bauvorhaben: Sanierung und Umbau Forsthaus Woblitz zum Wohnhaus
Bauort: An der Woblitz 2, 16798 Fürstenberg/Havel

1. Allgemeine technische Vorbemerkungen

Die nachfolgenden technischen Vorbemerkungen und besonderen Hinweise gelten gewerkübergreifend für alle an der Sanierung und dem Umbau des Forsthauses Woblitz beteiligten Firmen. Ziel ist die einwandfreie, fachgerechte und koordinierte Durchführung der Arbeiten unter Beachtung aller relevanten Vorschriften, Normen und örtlichen Gegebenheiten.

Der Ausschreibung liegen, soweit nicht ausdrücklich anders erwähnt, die entsprechenden DIN-Vorschriften und die VOB in ihrer derzeit gültigen Fassung zugrunde. Es wird besonders auf die nachstehenden DIN-Normen und Richtlinien hingewiesen:

Maler- und Lackierarbeiten

DIN 18363
- Maler- und Lackierarbeiten - Beschichtungen auf mineralischen Untergründen, Holz und Metall (ATV VOB/C)

DIN 18366
- Tapezierarbeiten - Ausführung von Wandbekleidungen

DIN EN 13300
- Klassifizierung von Innenwandfarben nach Nassabrieb, Deckvermögen, Glanzgrad, Korngröße

DIN 55699
- Klassifizierung von Beschichtungen - Nachhaltigkeits- und Umweltkriterien

DIN 4108-2 / DIN 4108-3
- Wärmeschutz, Feuchteschutz - Anforderungen an Farbsysteme im Zusammenhang mit Dämmungen

TRGS 617 / 605
- Schutzmaßnahmen beim Umgang mit Farben, Lacken, Lösemitteln (insbesondere lösemittelhaltige Anstriche)

DGUV Regel 109-002
- Arbeiten mit Gefahrstoffen in der Oberflächenbehandlung

BGI 619 / BGR 500
- Sicherheit bei Malerarbeiten auf Gerüsten und Leitern

Bodenlegerarbeiten (Elastische, textile, Holz- und Laminatbeläge)

DIN 18365
- Bodenbelagarbeiten - Verlegung von textilen, elastischen und Laminatböden (ATV VOB/C)

DIN 18356
- Parkett- und Holzpflasterarbeiten - Verarbeitung und Anforderungen

DIN 18202
- Toleranzen im Hochbau - Ebenheitstoleranzen für Untergründe

DIN EN 685 (ersetzt durch EN ISO 10874)
- Klassifizierung von Bodenbelägen nach Nutzungsbereich (z. B. 23, 32, 41 etc.)

DIN EN ISO 10581 / 10582 / 24011
- Anforderungen an PVC-, CV-, Linoleum-, Kautschukbeläge etc.

TRGS 610 / 617 / 620
- Umgang mit Bodenbelagsklebstoffen und lösemittelhaltigen Produkten

ZTV-BEL-BEL
- Zusätzliche Technische Vertragsbedingungen für Bodenbeläge (je nach öffentlichem Auftrag)

Merkblätter des ZVR / TKB (Technische Kommission Bauklebstoffe)
- Hinweise zu Untergrundprüfung, Klebstoffauswahl, Verlegearten

DGUV Regel 101-601
- Sicherheitsregeln für Ausbauarbeiten, u. a. beim Umgang mit Maschinen und Klebstoffen

Es gelten die für das Gewerk maßgeblichen:
- DIN-, DIN EN- und DIN EN ISO-Normen
- die anwendbaren VDI und VDE-Vorschriften
- die Landesbauordnung Brandenburg
- weiteren einschlägige gültige Vorschriften, Richtlinien und Hinweise
- der aktuelle Stand der Technik für die Ausführung von Bauleistungen
- die Baustellenverordnung in der aktuellen Fassung
- das Abfallbeseitigungsgesetz und Ersatzbaustoffverordnung
- die Regeln der Berufsgenossenschaft und der Gemeindeunfallversicherer
jeweils in ihrer aktuellen, letzten Fassung.
Technische Spezifikationen wie nationale Normen, mit denen europäische Normen umgesetzt werden,
europäische technische Zulassungen, gemeinsame technische Spezifikationen, internationale Normen
beziehen sich auch ohne gesonderten Gleichwertigkeitszusatz auf gleichwertige technische Spezifikationen.

Abweichungen und technische Änderungen dürfen nur nach Rücksprache mit der Bauleitung und schriftlicher Zustimmung vorgenommen werden.
Der Schutz bestehender Bauteile, Oberflächen und angrenzender Flächen ist sicherzustellen. Schäden durch unsachgemäße Arbeiten sind vom Verursacher zu beheben.
Jeder Unternehmer ist verpflichtet, seine Arbeiten mit den Vor- und Nachfolgegewerken abzustimmen, um zeitliche und technische Kollisionen zu vermeiden.
Für Materiallagerung und Baustelleneinrichtung sind nur die vorgesehenen und freigegebenen Flächen zu nutzen.

2. Baustellenlogistik und Zugänglichkeit

Die Baustelle befindet sich in einem abgelegenen Waldgebiet. Die Anlieferung erfolgt ausschließlich über eine befestigte Forststraße.
Große Lieferfahrzeuge oder Spezialtransporte sind rechtzeitig mit der Bauleitung abzustimmen.
Der Baustellenbetrieb ist so zu organisieren, dass Rettungswege und Zufahrten jederzeit freigehalten werden.
Lagerflächen und Wendemöglichkeiten sind eingeschränkt - logistische Maßnahmen sind entsprechend vorzubereiten.

3. Umwelt- und Naturschutz

Die Baustelle liegt in einem sensiblen Naturraum. Jeder Unternehmer hat während der Arbeiten größtmögliche Rücksicht auf die Umgebung und das angrenzende Ökosystem zu nehmen.
Eingriffe in die Vegetation und Bodenversiegelungen sind auf das absolut notwendige Maß zu begrenzen.
Es ist strikt darauf zu achten, dass keine gefährlichen Stoffe in das Erdreich oder in Gewässer gelangen.
Alle Baustellenabfälle sind nach geltenden Vorschriften zu trennen und umweltgerecht zu entsorgen.

4. Arbeitsschutz und Sicherheit

Für die Einhaltung des Arbeitsschutzes ist jede Firma eigenverantwortlich zuständig.
Das Tragen der persönlichen Schutzausrüstung (PSA) ist verpflichtend.
Die Baustellenordnung und alle SiGe-Koordinationsvorgaben sind einzuhalten.
Bei Unfällen, Beinaheunfällen oder sicherheitsrelevanten Beobachtungen ist umgehend die Bauleitung zu informieren.

5. Ausführung, Qualität und Abnahme
Alle verwendeten Baustoffe und Systeme müssen gültige Zulassungen (z. B. ETA, Ü-Zeichen) besitzen.
Vor Beginn sind Ausführungspläne, Details und Schnittstellen zu prüfen. Bei Unklarheiten ist Rücksprache mit der Bauleitung zu halten.
Eigenmächtige Änderungen führen zur Ablehnung der Leistung und ggf. zu kostenpflichtigem Rückbau.
Die Übergabe erfolgt in sauberem, funktionsfähigem und mängelfreiem Zustand.
Verdeckte Leistungen sind rechtzeitig zur Abnahme anzumelden, um Rückbauten zu vermeiden.

6. Baustellenversorgung

Baustrom und Bauwasser werden durch den Auftraggeber bereitgestellt.
Die Verteilung innerhalb der Baustelle (z. B. Unterverteilungen, Schlauchleitungen) ist Aufgabe der ausführenden Gewerke.
Sorgfältiger und sparsamer Umgang mit Ressourcen ist zwingend erforderlich. Fahrlässige Verschwendung kann nachberechnet werden.

## Allgemeine Vorbemerkungen
Vorbemerkungen

Die zur Erbringung der beschriebenen Leistungen erforderlichen Befähigungsnachweise sind vom Auftragnehmer zu erbringen.
Wenn im LV nicht ausdrücklich erwähnt, sind nachfolgende Anforderungen an die Ausführung in die Einheitspreise einzurechnen:
- Einrichten-, vorhalten und räumen der Baustelleneinrichtung für sämtliche im Leistungsverzeichnis aufgeführten Arbeiten, einschl. Lager- und Arbeitsplätze, notwendige Geräte, Werkzeuge und Hilfsmittel, Container und Vorhaltekosten, Gerüste für eigene Arbeiten sind einzukalkulieren
- Vorarbeiten, wie Reinigen des Untergrundes, Grundieren, evtl. notwendige Spachtelung, etc
- besondere Maßnahmen zum Schutz aller angrenzenden Bauteile, wie z.B. Abkleben von Fenstern u. Türen einschl. Lieferung der erforderlichen Stoffe
- wirksames Schützen der fertig gestellten Flächen nach Wahl des AN
- Materialverschnittmengen

Das zu verarbeitende Material muss der jeweiligen Stoffnorm entsprechen. Die Verarbeitungsrichtlinien der Hersteller sollen eingehalten werden, dem Auftraggeber ist auf Verlangen Einsicht in diese zu gewähren. Falls im Leistungsverzeichnis nicht oder nicht richtig angegeben, sind alle Materialien und Stärken so zu wählen, dass sie den jeweiligen Anforderungen voll gerecht werden.
Falls aus den Planungsunterlagen nicht ausreichend ersichtlich, hat der Auftragnehmer nach Auftragserteilung mit dem Auftraggeber rechtzeitig über vorgesehene Farben und Tönungen im Detail Rücksprache zu führen.
Das eingebaute Material muss dem Muster entsprechen; eine ausdrückliche Bestätigung des Musters durch den Bauherren soll eingeholt werden.
Die einschlägigen Vorschriften über Sonderabfall sind einzuhalten. Der Auftraggeber kann einen entsprechenden Nachweis verlangen. Flüssige Reste, auch wenn sie in Bezug auf Umweltschutz unbedenklich sind, dürfen nicht in die Entwässerung des Gebäudes bzw. der Außenanlagen geschüttet werden. Abfälle und Reststoffe sind nicht zu mischen, sondern zur ordnungsgemäßen Entsorgung getrennt zu sammeln. Mörtelreste dürfen keinesfalls belegt werden, sie sind vollständig zu entfernen.

Vor Beginn der Arbeiten hat sich der Verarbeiter davon zu überzeugen, dass der bauliche Untergrund
und Vorleistungen den Voraussetzungen für sein Gewerk entsprechen. Evtl. Bedenken sind dem Auftraggeber vor Ausführung schriftlich mitzuteilen. Die Prüfung des Untergrundes hat gemäß VOB, Teil C, im Zuge der Wahrnehmung der Prüfungs- und Hinweispflicht durch den Auftragnehmer zu erfolgen. Der Auftragnehmer hat bei seiner Prüfung Bedenken gelten zu machen bei - ungeeigneter Beschaffenheit des Untergrundes, z.B. grobe Verunreinigungen, Ausblühungen, zu glatte Flächen, verölte Flächen, ungleich saugende Flächen, gefrorene Flächen, zu hohe Baufeuchtigkeit.

Alle Einheitspreise des Angebotes verstehen sich für eine fix und fertige, vollständige Leistung in fachtechnisch einwandfreier Arbeit, einschl. Lieferung der erforderlichen Werkstoffe in bester Qualität sowie Lieferung aller zur ordnungsgemäßen Fertigstellung erforderlichen Baustoffe, Hilfsbaustoffe und Betriebsstoffe sowie Ausführung aller erforderlichen Nebenarbeiten, Schutz- und Sicherheitsvorkehrungen bis Abnahme.

Alle vorgenannten Verarbeitungshinweise und Anforderungen sind in die Einheitspreise einzurechnen.

## 06 Maler & Bodenleger

### Titel 01 Baustelleneinrichtung

**01.1 Baustelle einrichten, vorhalten, sowie Räumen der Baustelle und Wiederherstellung des Geländes**
Einrichten, Vorhalten, sowie Räumen der Baustelle und Wiederherstellung des Geländes einschl. Entfernung von Verunreinigungen, mit folgenden in den Pauschalpreis einzurechnenden Leistungen:
- Herrichten der erforderlichen Lager- und
  Arbeitsplätze
- notwendige Geräte, Werkzeuge und Hilfsmittel
- notwendige Container und Bauwagen
- Material-Vorhaltekosten
- Lohnkosten
- Personalkosten
- alle sonstigen Kosten, die der Auftragnehmer zur
  ordnungsbemäßen Durchführung der Bauaufgabe zu
  erbringen hat,
- Sicherungsmaßnahmen insbesondere der Verkehrswege
  auf und vor dem Grundstück, im  Gebäude, auf den
  Zufahrten, Bürgersteigen, einschl. Säuberung usw.
  Für eine ausreichende Wegebeleuchtung ist zu sorgen.
- maßgeblich sind die Forderungen des Amtes für
  öffentliche Ordnung, Landesamt für Arbeitsschutz, der
  Bauberufsgenossenschaften und sonstiger mitwirkender
  Behörden, Amtsstellen und Körperschaften.

Bauzeit :  ca. 4 Monate
Menge: 1,000 Psch

### Titel 02 Abruch Maler & Bodenleger

#### Bereich 02.01 Wand & Deckenflächen Tapete

**02.01.1 Tapete, Raufaser, beschichtet, entfernen, Wände**
Tapete aus Raufaser mit Untertapete aufrauen, mit Tapetenlöser einstreichen und einschl. anhaftender Kleberrückstände vollflächig entfernen, Schutt entsorgen.

Untergrund: Trockenbau/Holz
Bauteil: Wände

Abfallschlüsselnummer: AVV 170904

Ausbauort:  EG: R1.01, R1.02, R1.03,  R1.04, R1.05, R1.06,  R1.07, R1.08
  OG: R2.01, R2.02, R2.03,
  R2.04, R2.05, R2.06,
Menge: 430,000 m²

**02.01.2 Tapete, Raufaser, beschichtet, entfernen, Decken**
Tapete aus Raufaser mit Untertapete aufrauen, mit Tapetenlöser einstreichen und einschl. anhaftender Kleberrückstände vollflächig entfernen, Schutt entsorgen.

Untergrund: Trockenbau/Holz
Bauteil: Decken

Abfallschlüsselnummer: AVV 170904

Ausbauort:  EG: R1.01, R1.02, R1.03,  R1.04, R1.05, R1.06,  R1.07, R1.08
  OG: R2.01, R2.02, R2.03,
  R2.04, R2.05, R2.06,
Menge: 180,000 m²

**02.01.3 Dübel, Nägel, Haken, entfernen**
*** Pauschalposition
Dübel und Kleineisenteile wie Nägel, Haken usw. entfernen und putzbündiges Schließen der Löcher.

Einbauort:  R2, R3, R4, R5, R6, R7/8, R11
Menge: 1,000 psch

#### Bereich 02.02 Bodenbeläge & Sockel

**02.02.1 Bodenbelag m. Sockelleiste, entfernen, reinigen**
Bodenbelag, wie PVC, Linoleum, Teppichboden, inkl. Sockelleiste und vorhandener Kleberreste entfernen.
Der Boden ist staubfrei zu reinigen und zur Aufnahme von neuem Bodenbelag vorzubereiten,
Bauschutt entsorgen.

Abfallschlüsselnummer: AVV 170904
Menge: 100,000 m²

### Titel 03 Malerarbeiten

#### Bereich 03.01 Innenflächen

##### Bereich 03.01.01 Wand- und Deckenflächen EG/OG

**03.01.01.1 Abkleben Fenster- und Türflächen, Abdeckfolie, PE, Innenflächen**
Abkleben von Fenster- und Türflächen inkl. den jeweiligen Rahmen im Innenbereich mit Malerfolie. Klebebänder passend zu den Rahmenmaterialien wählen. Folien nach Abschluss der Arbeiten rückstandslos entfernen und entsorgen.

Abdeckmaterial:  Abdeckfolie (PE)
Verwendung:  Abkleben Fenster- und Türflächen
Einbauort:  Innenflächen
Menge: 25,000 m²

**03.01.01.2 Fugenabdichtung, Acryl, <=15 mm, Innenbereich**
Elasto-plastische Verfugung der Anschlüsse mit Dichtstoff auf Acryldispersionsbasis (überstreichbar), im Innenbereich, inkl. reinigen, abkleben und grundieren. Fugen anschließend glätten.

Bauteil:  Fugen
Breite d. Fuge:  <= 15 mm
Fugenmaterial:  Acryl
Einbauort:  I nnenbereich

Einbauort:  EG: R1.01, R1.02, R1.03,  R1.04, R1.05, R1.06,  R1.07, R1.08
  OG: R2.01, R2.02, R2.03,
  R2.04, R2.05, R2.06,

Angebotenes Fabrikat: '...........................'
Menge: 360,000 m

**03.01.01.3 Untergrundvorbereitung, Tapezierarbeiten, Grundierung, flüssig, Wand**
Flüssige Grundierung auf lufttrockene Wandflächen im Rollverfahren.

Bauteil:  Wand
Oberfläche: GK

Einbauort:  EG: R1.01, R1.02, R1.03,
  R1.04, R1.05, R1.06,
  R1.07, R1.08
  OG: R2.01, R2.02, R2.03,
  R2.04, R2.05, R2.06,

Angebotenes Fabrikat: '...........................'
Menge: 430,000 m²

**03.01.01.4 Untergrundvorbereitung, Tapezierarbeiten, Grundierung, flüssig, Decke**
Flüssige Grundierung auf lufttrockene Deckenflächen im Rollverfahren.

Bauteil:  Decke
Oberfläche: GK

Einbauort:  EG: R1.01, R1.02, R1.03,  R1.04, R1.05, R1.06,  R1.07, R1.08
  OG: R2.01, R2.02, R2.03,
  R2.04, R2.05, R2.06,

Angebotenes Fabrikat: '...........................'
Menge: 180,000 m²

**03.01.01.5 Raufasertapete, weiß grob, Wand**
Wandbekleidung aus Raufasertapete, auf Stoß tapeziert, weiß

Untergrund:  GK
Wandhöhe:  bis 3,20 m
Körnung:  grob
Nassabriebbeständigkeit:  mind. Klasse 3

Einbauort:  EG: R1.01, R1.02, R1.03,
  R1.04, R1.05, R1.06,
  R1.07, R1.08
  OG: R2.01, R2.02, R2.03,
  R2.04, R2.05, R2.06,

Angebotenes Fabrikat: '...........................'
Menge: 430,000 m²

**03.01.01.6 Raufasertapete, weiß, grob, Decke**
Deckenbekleidung aus Raufasertapete, auf Stoß tapeziert, weiß

Untergrund: GK
Deckenhöhe: bis 3,10 m
Körnung: grob
Nassabriebbeständigkeit: mind. Klasse 3

Einbauort:  EG: R1.01, R1.02, R1.03,
  R1.04, R1.05, R1.06,
  R1.07, R1.08
  OG: R2.01, R2.02, R2.03,
  R2.04, R2.05, R2.06,

Angebotenes Fabrikat: '...........................'
Menge: 180,000 m²

**03.01.01.7 Beschichtung, Dispersion, NA-Kl.2, Raufasertapete, Innenwand**
Beschichtung, deckend, scheuerbeständig,
mit Dispersionsfarbe.

Bauteil :  Wände
Untergrund :  Bestand MW + Trockenbau
Glanzgrad :  stumpfmatt
Nassabrieb :  2
Deckvermögen :  Klasse 1
Farbe :  weiß oder hell getönt, nach
  Wahl des AG

Einbauort:  EG: R1.01, R1.02, R1.03,  R1.04, R1.05, R1.06,  R1.07, R1.08
  OG: R2.01, R2.02, R2.03,
  R2.04, R2.05, R2.06,

Angebotenes Fabrikat: '...........................'
Menge: 430,000 m²

**03.01.01.8 Beschichtung, Dispersion, NA-Kl.2, Raufasertapete, Innendecke**
Beschichtung, deckend, scheuerbeständig,
mit Dispersionsfarbe.

Bauteil :  Decke
Untergrund :  Trockenbau
Glanzgrad :  stumpfmatt
Nassabrieb :  2
Deckvermögen :  Klasse 1
Farbe :  weiß oder hell getönt, nach
  Wahl des AG

Einbauort:  EG: R1.01, R1.02, R1.03,
  R1.04, R1.05, R1.06,
  R1.07, R1.08
  OG: R2.01, R2.02, R2.03,
  R2.04, R2.05, R2.06,

Angebotenes Fabrikat: '...........................'
Menge: 180,000 m²

##### Bereich 03.01.02 Keller

###### Bereich 03.01.02.01 Wand & Deckenflächen

**03.01.02.01.1 Dübel, Nägel, Haken, entfernen**
*** Pauschalposition
Dübel und Kleineisenteile wie Nägel, Haken usw. entfernen und putzbündiges Schließen der Löcher.
Menge: 1,000 psch

**03.01.02.01.2 Bestandsoberflächen reinigen, Wände**
Reinigen von Bestandsflächen von groben Verunreinigungen durch Abbürsten, Abkehren und Absaugen. Anfallenden Schmutz aufnehmen und entsorgen.

Altbeschichtung :  unbehandelt
Bauteil:  Wände
Untergrund:  StB
Menge: 220,000 m²

**03.01.02.01.3 Bestandsoberflächen reinigen, Decken**
Reinigen von Bestandsflächen von groben Verunreinigungen durch Abbürsten, Abkehren und Absaugen. Anfallenden Schmutz aufnehmen und entsorgen.

Altbeschichtung : unbehandelt
Bauteil:  Decken
Untergrund:  StB
Menge: 100,000 m²

##### Bereich 03.01.03 Malerarbeiten Holztreppen

**03.01.03.1 Holztreppe, Beschichtungsreste entfernen, schleifen, reinigen**
Holztreppe mit Tritt- und Setzstufen einschl. Trittstufenvorderkante sowie Treppenpodest von Wachs und Farbe reinigen, schleifen und gründlich nachwaschen, Schleifreste entfernen.

Art der Oberflächenbehandlung :
Menge: 20,000 m²

**03.01.03.2 Holztreppen, Kunstharzbeschichtung erneuern**
Kunstharzbeschichtung auf Holztreppen wie folgt erneuern:

- Grundbeschichtung
- Zwischenbeschichtung
- Schlussbeschichtung

Farbe: wie Bestand o. Wahl des AG

Angeb. Fabrikat :
Menge: 20,000 m²

##### Bereich 03.01.04 Innentüren

**03.01.04.1 Überholungsbeschichtung, Holztür mit Zarge, Innenfläche**
Kunstharzbeschichtung auf Innentüren aus Holz, einschl. Futter, Bekleidung, bzw. Blendrahmen oder Zarge, wie folgt erneuern:

- alte Beschichtung aufrauen,
 blätternde Teile entfernen
- Zwischenbeschichtung
- Schlussbeschichtung

Oberfläche:  matt oder Wahl des AG
Farbe:  weiß oder Wahl des AG

Angeb. Fabrikat :
Menge: 20,000 m²

#### Bereich 03.02 Außenflächen

##### Bereich 03.02.02 Holzfassade

**03.02.02.1 Holz, Untergrund, reinigen, anschleifen, Außenflächen**
Holzflächen im Außenbereich für nachfolgende Beschichtungen, durch entfernen von groben und haftvermindernden Verschmutzungen, vorbereiten.

Untergrund:  Holz
Untergrundvorbereitung: reinigen, anschleifen
Bauteil:  Außenflächen
Menge: 100,000 m²

**03.02.02.2 Überholungsbeschichtung, Holzflächen, Kunstharz, Außenflächen**
Überholungsbeschichtung auf Holzflächen im Außenbereich, deckend, mit Kunstharz, einschl. Grundierung.

Bauteil:  Holzverkleidung Fassade
Glanzgrad:  matt
Deckvermögen:  Klasse 1
Farbe/Oberfläche:  wie Bestand o. Wahl des AG

Angeb. Fabrikat :
Menge: 100,000 m²

##### Bereich 03.02.05 Klinkerfassade

**03.02.05.1 Fassade reinigen, Druckwasserstrahlen, Klinker**
Klinkermauerwerk durch temperiertes Dampfstrahlen reinigen, einschl. Entsorgung des Abriebmaterials sowie des Schmutzwassers. Der Zusatz von sauren, alkalischen und netzmittelhaltigen Stoffen ist untersagt.

Untergrund : Klinker
Menge: 70,000 m²

**03.02.05.2 Fassade reinigen, Paste, Verblendmauerwerk, Ziegel/Klinker**
Verblendmauerwerk aus Ziegeln/Klinkerziegeln mit Fassadenreinigerpaste von Oberflächenverschmutzungen von Hand reinigen, Reinigerrückstände vollständig entfernen. Vor der Anwendung ist eine Probefläche anzulegen.

Produkt Paste :
Menge: 5,000 m²

**03.02.05.3 Verblendmauerwerk, hydrophobieren**
Verblendmauerfläche mit geeignetem Material hydrophobieren, Rückstände entsorgen.

Material:  Klinker
Ausführungsort : Fassade
Menge: 70,000 m²

**03.02.05.4 Außentreppen reinigen, temperiertes Druckwasser,**
Reinigung Außentreppe durch Abspülen mit schonendem Druckwasserstrahl, Wasser temperiert, zur Entfernung von Verschmutzungen und Verunreinigungen.

Untergrund:  Beton
Menge: 10,000 m²

### Titel 04 Bodenbelagsarbeiten

#### Bereich 04.01 Bodenbeläge Wohnräume

**04.01.1 Untergrund vorbereiten, komplett, Belag**
Untergrund zur Verlegung des Bodenbelags, wie folgt vorbereiten:

- Untergrund von groben Verschmutzungen, wie Mörtel- und Farbreste reinigen, auch wenn sie von anderen Unternehmen stammen
- Haftgrund aufbringen
- Untergrund vollflächig spachteln und schleifen, inkl. Ausgleichen von geringen Unebenheiten

Untergrund: EG: Zementestrich
 OG: Holzboden/Trockenestrichplatten
Spachteldicke: 1 - 5 mm

Chem. Basis Haftgrund: Dispersion

Einbauort: EG: R1.01, R1.03, R1.04, R1.05,
 R1.06, R1.07, R1.08
 OG: R2.01, R2.03, R2.04, R2.05

Angeb. Fabrikat Haftgrund:

Angeb. Fabrikat Spachtel :
Menge: 150,000 m²

**04.01.2 Vinyl-Bodenbelag liefern und verlegen**
Vinyl-Bodenbelag inkl. Untergrundvorbereitung liefern und verlegen, vollflächig verklebt

Untergrund: EG: Zementestrich
 OG: Holzboden/Trockenestrichplatten

Bodenbelag:  Vinyl
Farbe:  Wahl des AG
Oberfläche:  rau
Permanent antistatisch:  ja
FB-Heizungsgeeignet:  ja
Emicode:  EC 1
Brandverhalten:  Bfl-s1
Beanspruchungsklasse:  Klasse 22
Verschleißgruppe:  T
Ausführung:  Bahnen, homogen
Dicke Bodenbelag:  ca. 2,0 mm
Musterung:  Flechtboden Optik o. Wahl des  AG

Einbauort: EG: R1.01, R1.03, R1.04, R1.05,
 R1.06, R1.07, R1.08
  OG: R2.01, R2.03, R2.04, R2.05

Angeb. Fabrikat Belag:

Angeb. Fabrikat Kleber:
Menge: 150,000 m²

**04.01.3 Sockelleiste aus Kunststoff, 60 mm**
Sockelleiste aus Kunststoff, als Kernsockelleiste, Wandanschlüsse elastisch verfugt.

Untergrund:  Trockenbau, Putz
Sockelhöhe:  ca. 60 mm
Farbe:  weiß
Kleber chem. Basis: Dispersion
Giscode:  D 1
Emicode:  EC 1

Einbauort: EG: R1.01, R1.03, R1.04, R1.05,
 R1.06, R1.07, R1.08
 OG: R2.01, R2.03, R2.04, R2.05

Angeb. Fabrikat: '...........................'
Menge: 170,000 m

**04.01.4 Heizungsrohrverkleidung mit Rohrabdeckleiste HZ, weiß**
Heizungsrohrverkleidung mit Rohrabdeckleiste HZ, weiß

Ausführung:
Liefern und fachgerechtes Montieren von Rohrabdeckleisten (HZ), Farbe weiß, zur Verkleidung von Heizungsrohren im Wand- und Bodenbereich.

Leisten aus Kunststoff (PVC oder gleichwertig), mit integriertem Clip-/Stecksystem zur einfachen Montage und Revisionierbarkeit.

Montage auf geeignetem Untergrund mittels Halteclips bzw. Befestigungssystem des Herstellers, inklusive erforderlicher Befestigungsmittel.

Rohrabdeckleisten passgenau zuschneiden und montieren, einschließlich aller Formteile wie:

Innen- und Außenecken
Endkappen
Verbindungsstücke

Saubere Ausbildung aller Anschlüsse und Übergänge an Wand, Boden und angrenzende Bauteile.

Einschl. aller Nebenleistungen:

Aufmaß und Einteilung
Zuschnitt und Anpassarbeiten
Verschnitt
Befestigungsmaterial

Angeb. Fabrikat  : '...........................'
Menge: 40,000 m

**04.01.5 Übergangs-/Abschlussprofil, PVC**
Übergangs- und Abschlussprofil aus PVC an Übergängen oder Abschlüssen verschiedener Bodenbeläge, mit Dübeln und Messing-Linsenkopf-Senkschrauben.

Farbe:  passend zum Dekor Bodenbelag
Oberfläche:  glatt
Breite:  bis 35mm

Angeb. Fabrikat  : '...........................'
Menge: 15,000 m

**04.01.6 Fugenverschluss an Zarge, Silikon**
Fugenverschluss zwischen Fußbodenbelag und Zarge, bzw. Zarge und Sockelleiste mit Hinterfüllung der Fugen.

Material: Silikon
Farbe: passend zum Dekor Bodenbelag o.Wahl des AG
Fugenbreite: 6 - 8 mm

Angeb. Fabrikat :
Menge: 22,000 St

**04.01.7 Ersteinpflege des neu verlegten Vinyl-Bodenbelags gemäß Herstellerangaben**
Ersteinpflege der fertig verlegten Vinylbodenflächen gemäß den Pflege- und Reinigungsrichtlinien des Bodenbelagherstellers

- Oberfläche gründlich reinigen, lose Staub- und Kleberrückstände entfernen
- Neutralreiniger verwenden, kein alkalischer oder lösungsmittelhaltiger Reiniger
- Nach vollständiger Trocknung Pflegeemulsion (z. B. polymerbasierte PU-Dispersion oder gleichwertig) gleichmäßig auftragen.
- Pflegefilm auspolieren oder einpflegen, gleichmäßigen, seidenmatten Schutzfilm herstellen.
- Trocknungszeit beachten und Fläche zur Nutzung freigeben

Einbauort: EG: R1.01, R1.03, R1.04, R1.05,
 R1.06, R1.07, R1.08
 OG: R2.01, R2.03, R2.04, R2.05

Angebotenes Fabrikat:
Menge: 150,000 m²

#### Bereich 04.02 Belagsarbeiten Treppen

**04.02.1 Belagsarbeiten Holztreppe mit Vinylbelag inkl. Sockelleisten**
Belagsarbeiten auf bestehender Holztreppe mit elastischem Vinyl-Designbelag liefern und ausführen

- Untergrund (Holzstufen und Setzstufen) reinigen, schleifen und für Verklebung vorbereiten
- Unebenheiten mit geeigneter Spachtelmasse (dispersionsgebunden, elastisch) ausgleichen
- Vinylbelag in Stufen- und Setzstufenteilen zuschneiden und vollflächig verkleben (lösemittelfreier Dispersionskleber, geeignet für Vinyl auf Holzuntergrund)
- Kanten sauber anarbeiten, Stöße dicht schließen
- Stufenkantenprofile aus Aluminium oder Edelstahl anbringen (rutschhemmend, gemäß R9/R10)

Farbton passend zum Bodenbelag nach Wahl des AG

Kleber: lösemittelfreier Dispersionskleber

Angeb. Fabrikat Belag: '...........................'

Angeb. Fabrikat Kleber: '...........................'
Menge: 25,000 St

**04.02.2 Ersteinpflege des neu verlegten Vinyl-Bodenbelags gemäß Herstellerangaben**
Ersteinpflege der fertig verlegten Vinylbodenflächen gemäß den Pflege- und Reinigungsrichtlinien des Bodenbelagherstellers

- Oberfläche gründlich reinigen, lose Staub- und Kleberrückstände entfernen
- Neutralreiniger verwenden, kein alkalischer oder lösungsmittelhaltiger Reiniger
- Nach vollständiger Trocknung Pflegeemulsion (z. B. polymerbasierte PU-Dispersion oder gleichwertig) gleichmäßig auftragen.
- Pflegefilm auspolieren oder einpflegen, gleichmäßigen, seidenmatten Schutzfilm herstellen
- Trocknungszeit beachten und Fläche zur Nutzung freigeben

Einbauort:  Treppenbeläge EG/OG
Menge: 20,000 m²
